# Equip aire-aigua, bomba de calor aerotèrmica, per a producció d'A.C.S

- Propietat de l'arxiu: CYPE INGENIEROS, S.A.
- Format: FIEBDC-3/2002
- Divisa: EUR
- Costos indirectes: 3.00 %
- IVA: 21.00 %

## I Instal·lacions

### IC Calefacció, refrigeració, climatització i A.C.S.

#### ICA Aigua calenta

**ICA057** U Equip aire-aigua, bomba de calor aerotèrmica, per a producció d'A.C.S..
Equip aire-aigua, bomba de calor aerotèrmica, per a producció d'A.C.S., format per bomba de calor aerotèrmica, aire-aigua, per a producció d'A.C.S., model Q-ton ESA30E(H)2-25 "MITSUBISHI HEAVY INDUSTRIES", refrigerant R744, potència calorífica nominal de 30 kW, COP 4,3, dimensions 1690x1350x720 mm, cabal d'aigua màxim 8,97 l/min, consum elèctric màxim 6,98 kW, pressió sonora 58 dBA, alimentació trifàsica a 400 V, pes 375 kg, compressor de dues etapes (compressor de tipus rotatiu per a la primera etapa i compressor de tipus scroll per a la segona etapa), límits operatius: entrada d'aire entre -25°C i 43°C, entrada d'aigua entre 5°C i 63°C, sortida d'aigua entre 60°C i 90°C, possibilitat de connectar fins a 16 unitats controlades per un únic control remot, amb acumulador d'A.C.S., d'acer vitrificat, d'interior, de 500 litres, control remot per cable, model RC-Q1EH2, kit de cablejat de vàlvula de 3 vies i sondes de temperatura, conjunt de 9 sondes de temperatura per a acumulador, vàlvula motoritzada de 3 vies. Totalment muntat, connexionat i posat en marxa per l'empresa instal·ladora per a la comprovació del seu correcte funcionament.
Criteri de valoració econòmica: El preu no inclou els elements antivibratoris de terra.
Inclou: Replanteig de l'equip. Col·locació i fixació de l'equip i els seus accessoris. Connexionat amb les xarxes de conducció d'aigua i elèctrica i de recollida de condensats. Posada en marxa.
Criteri d'amidament de projecte: Nombre d'unitats previstes, segons documentació gràfica de Projecte.
Criteri de mesura d'obra: Es mesurarà el nombre d'unitats realment executades segons especificacions de Projecte.

| Codi | Ut | Descripció | Rendiment | Preu | Import |
|---|---|---|---|---|---|
| mt42mhi800a | U | Bomba de calor aerotèrmica, aire-aigua, per a producció d'A.C.S., model Q-ton ESA30E(H)2-25 "MITSUBISHI HEAVY INDUSTRIES", refrigerant R744, potència calorífica nominal de 30 kW, COP 4,3, dimensions 1690x1350x720 mm, cabal d'aigua màxim 8,97 l/min, consum elèctric màxim 6,98 kW, pressió sonora 58 dBA, alimentació trifàsica a 400 V, pes 375 kg, compressor de dues etapes (compressor de tipus rotatiu per a la primera etapa i compressor de tipus scroll per a la segona etapa), límits operatius: entrada d'aire entre -25°C i 43°C, entrada d'aigua entre 5°C i 63°C, sortida d'aigua entre 60°C i 90°C, possibilitat de connectar fins a 16 unitats controlades per un únic control remot. (material) | 1.000 | 43276.00 | 43276.00 |
| mt42mhi820a | U | Acumulador d'A.C.S., d'acer vitrificat, d'interior, de 500 litres, per a sistema Q-ton, "MITSUBISHI HEAVY INDUSTRIES", pressió màxima de treball 8 bar, amb boca d'inspecció, deflector en la part alta de l'acumulador, quatre beines per a sondes, aïllament tèrmic d'escuma de poliuretà i protecció catòdica permanent, lliure de manteniment. (material) | 1.000 | 4247.00 | 4247.00 |
| mt42mhi811a | U | Kit de cablejat de vàlvula de 3 vies i sondes de temperatura, per a sistema Q-ton, "MITSUBISHI HEAVY INDUSTRIES", de 20 m de longitud. (material) | 1.000 | 958.00 | 958.00 |
| mt42mhi810a | U | Control remot per cable, model RC-Q1EH2, per a sistema Q-ton, "MITSUBISHI HEAVY INDUSTRIES". (material) | 1.000 | 985.00 | 985.00 |
| mt42mhi812a | U | Conjunt de 9 sondes de temperatura per a acumulador, per a sistema Q-ton, "MITSUBISHI HEAVY INDUSTRIES". (material) | 1.000 | 445.00 | 445.00 |
| mt42mhi813a | U | Vàlvula motoritzada de 3 vies, per a sistema Q-ton, "MITSUBISHI HEAVY INDUSTRIES". (material) | 1.000 | 1266.00 | 1266.00 |
| mt37sve010c | U | Vàlvula d'esfera de llautó niquelat per roscar de 3/4". (material) | 2.000 | 7.30 | 14.60 |
| mo005 | h | Oficial 1ª instal·lador de climatització. (mà d'obra) | 4.852 | 30.63 | 148.62 |
| mo104 | h | Ajudant instal·lador de climatització. (mà d'obra) | 4.852 | 26.36 | 127.90 |
| % | % | Costos directes complementaris | 2 % | 51468.12 | 1029.36 |
|  |  | Costos directes |  |  | 52497.48 |
