# Equip d'aire condicionat amb unitat interior amb distribució per conducte rectangular, sistema aire-aire split 1x1

- Propietat de l'arxiu: CYPE INGENIEROS, S.A.
- Format: FIEBDC-3/2002
- Divisa: EUR
- Costos indirectes: 3.00 %
- IVA: 21.00 %

## I Instal·lacions

### IC Calefacció, refrigeració, climatització i A.C.S.

#### ICN Unitats autònomes de climatització

**ICN040** U Equip d'aire condicionat amb unitat interior amb distribució per conducte rectangular, sistema aire-aire split 1x1.
Equip d'aire condicionat, sistema aire-aire split 1x1, per a gas R-32, bomba de calor, gamma semi-industrial (PAC), alimentació a la unitat exterior monofàsica (230V/50Hz), model Mini SRR25ZS-W "MITSUBISHI HEAVY INDUSTRIES", potència frigorífica nominal 2,5 kW (temperatura de bulb sec en l'interior 27°C, temperatura de bulb humit en l'interior 19°C, temperatura de bulb sec en l'exterior 35°C, temperatura de bulb humit en l'exterior 24°C), potència calorífica nominal 2,9 kW (temperatura de bulb sec en l'interior 20°C, temperatura de bulb humit en l'exterior 6°C), SEER 6,6 (classe A++), SCOP 5,2 (classe A+++), EER 4,03 (classe A), COP 4,46 (classe A), format per una unitat interior de sostre amb distribució per conducte rectangular SRR25ZS-W, de 200x830x500 mm, pes 20,5 kg, nivell sonor (velocitat baixa) 21 dBA, cabal d'aire (velocitat ultra alta) 570 m³/h, pressió d'aire (estàndard) 35 Pa, control sense fil, amb programador setmanal, model Weekly Timer, i una unitat exterior SRC25ZS-W2, de 540x780x290 mm, pes 31 kg, nivell sonor 47 dBA i cabal d'aire 1644 m³/h, amb control de condensació i bomba de drenatge. Inclús elements antivibratoris i suports de paret per a recolzament de la unitat exterior i elements per a suspensió del sostre per a la unitat interior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42mhi033ca | U | Equip d'aire condicionat, sistema aire-aire split 1x1, per a gas R-32, bomba de calor, gamma semi-industrial (PAC), alimentació a la unitat exterior monofàsica (230V/50Hz), model Mini SRR25ZS-W "MITSUBISHI HEAVY INDUSTRIES", potència frigorífica nominal 2,5 kW (temperatura de bulb sec en l'interior 27°C, temperatura de bulb humit en l'interior 19°C, temperatura de bulb sec en l'exterior 35°C, temperatura de bulb humit en l'exterior 24°C), potència calorífica nominal 2,9 kW (temperatura de bulb sec en l'interior 20°C, temperatura de bulb humit en l'exterior 6°C), SEER 6,6 (classe A++), SCOP 5,2 (classe A+++), EER 4,03 (classe A), COP 4,46 (classe A), format per una unitat interior de sostre amb distribució per conducte rectangular SRR25ZS-W, de 200x830x500 mm, pes 20,5 kg, nivell sonor (velocitat baixa) 21 dBA, cabal d'aire (velocitat ultra alta) 570 m³/h, pressió d'aire (estàndard) 35 Pa, control sense fil, amb programador setmanal, model Weekly Timer, i una unitat exterior SRC25ZS-W2, de 540x780x290 mm, pes 31 kg, nivell sonor 47 dBA i cabal d'aire 1644 m³/h, amb control de condensació i bomba de drenatge. (material) | 1.000 | 2012.00 | 2012.00 |
| mt42www090 | U | Kit de suports per a suspensió del sostre, format per quatre varetes roscades d'acer galvanitzat, amb els seus tacs, rosques i volanderes corresponents. (material) | 1.000 | 22.00 | 22.00 |
| mt42www085 | U | Kit de suports de paret, format per joc d'esquadres de 50x45 cm i quatre amortidors de cautxú, amb els seus tacs, cargols, rosques i volanderes corresponents. (material) | 1.000 | 18.90 | 18.90 |
| mo005 | h | Oficial 1ª instal·lador de climatització. (mà d'obra) | 2.398 | 29.34 | 70.36 |
| mo104 | h | Ajudant instal·lador de climatització. (mà d'obra) | 2.398 | 25.25 | 60.55 |
| % | % | Costos directes complementaris | 2 % | 2183.81 | 43.68 |
|  |  | Costos directes |  |  | 2227.49 |
