# Unitat exterior d'aire condicionat, sistema aire-aire multi-split

- Propietat de l'arxiu: CYPE INGENIEROS, S.A.
- Format: FIEBDC-3/2002
- Divisa: EUR
- Costos indirectes: 3.00 %
- IVA: 21.00 %

## I Instal·lacions

### IC Calefacció, refrigeració, climatització i A.C.S.

#### ICN Unitats autònomes de climatització

**ICN150** U Unitat exterior d'aire condicionat, sistema aire-aire multi-split.
Unitat exterior d'aire condicionat, sistema aire-aire multi-split, per a gas R-32, bomba de calor, gamma domèstica (RAC), alimentació monofàsica (230V/50Hz), model SCM30ZS-W "MITSUBISHI HEAVY INDUSTRIES", potència frigorífica nominal 3 kW (temperatura de bulb sec 35°C, temperatura de bulb humit 24°C), potència calorífica nominal 4 kW (temperatura de bulb humit 6°C), de 595x780x290 mm, pes 35,5 kg, nivell sonor 49 dBA i cabal d'aire 1950 m³/h, amb control de condensació. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42mhi155d | U | Unitat exterior d'aire condicionat, sistema aire-aire multi-split, per a gas R-32, bomba de calor, gamma domèstica (RAC), alimentació monofàsica (230V/50Hz), model SCM30ZS-W "MITSUBISHI HEAVY INDUSTRIES", potència frigorífica nominal 3 kW (temperatura de bulb sec 35°C, temperatura de bulb humit 24°C), potència calorífica nominal 4 kW (temperatura de bulb humit 6°C), de 595x780x290 mm, pes 35,5 kg, nivell sonor 49 dBA i cabal d'aire 1950 m³/h, amb control de condensació. (material) | 1.000 | 1344.00 | 1344.00 |
| mt42www080 | U | Kit d'amortidors antivibració de terra, format per quatre amortidors de cautxú, amb els seus cargols, rosques i volanderes corresponents. (material) | 1.000 | 8.00 | 8.00 |
| mo005 | h | Oficial 1ª instal·lador de climatització. (mà d'obra) | 1.199 | 29.34 | 35.18 |
| mo104 | h | Ajudant instal·lador de climatització. (mà d'obra) | 1.199 | 25.25 | 30.27 |
| % | % | Costos directes complementaris | 2 % | 1417.45 | 28.35 |
|  |  | Costos directes |  |  | 1445.80 |
