# Controlador per a connexió de climatitzadora (UTA) d'expansió directa amb unitat exterior d'aire condicionat

- Propietat de l'arxiu: CYPE INGENIEROS, S.A.
- Format: FIEBDC-3/2002
- Divisa: EUR
- Costos indirectes: 3.00 %
- IVA: 21.00 %

## I Instal·lacions

### IC Calefacció, refrigeració, climatització i A.C.S.

#### ICT Unitats de tractament d'aire (climatitzadores)

**ICT300** U Controlador per a connexió de climatitzadora (UTA) d'expansió directa amb unitat exterior d'aire condicionat.
Kit d'expansió per a connexió de climatitzadora (UTA) d'expansió directa amb unitat exterior d'expansió directa de la gamma semi-industrial PAC, per a gas R-32/R-410A, amb potència de refrigeració de la unitat exterior compresa entre 4 kW i 28 kW, model AHU-KIT-SP "MITSUBISHI HEAVY INDUSTRIES", amb entrades analògiques 0-10V i 4-20mA, possibilitat d'integració en BMS mitjançant protocol ModBus i possibilitat de connectar en cascada fins a 16 unitats exteriors, amb control per cable amb pantalla tàctil LCD, model Eco Touch RC-EX3A, per a control del kit d'expansió. Totalment muntat, connexionat i provat.
Inclou: Replanteig. Col·locació i fixació dels elements. Connexionat.
Criteri d'amidament de projecte: Nombre d'unitats previstes, segons documentació gràfica de Projecte.
Criteri de mesura d'obra: Es mesurarà el nombre d'unitats realment executades segons especificacions de Projecte.

| Codi | Ut | Descripció | Rendiment | Preu | Import |
|---|---|---|---|---|---|
| mt42mhi835a | U | Kit d'expansió per a connexió de climatitzadora (UTA) d'expansió directa amb unitat exterior d'expansió directa de la gamma semi-industrial PAC, per a gas R-32/R-410A, amb potència de refrigeració de la unitat exterior compresa entre 4 kW i 28 kW, model AHU-KIT-SP "MITSUBISHI HEAVY INDUSTRIES", amb entrades analògiques 0-10V i 4-20mA, possibilitat d'integració en BMS mitjançant protocol ModBus i possibilitat de connectar en cascada fins a 16 unitats exteriors. (material) | 1.000 | 607.00 | 607.00 |
| mt42mhi520a | U | Control per cable amb pantalla tàctil LCD, model Eco Touch RC-EX3A "MITSUBISHI HEAVY INDUSTRIES". (material) | 1.000 | 200.00 | 200.00 |
| mo005 | h | Oficial 1ª instal·lador de climatització. (mà d'obra) | 1.199 | 29.34 | 35.18 |
| mo104 | h | Ajudant instal·lador de climatització. (mà d'obra) | 1.199 | 25.25 | 30.27 |
| % | % | Costos directes complementaris | 2 % | 872.45 | 17.45 |
|  |  | Costos directes |  |  | 889.90 |
