# Unitat interior d'aire condicionat, de paret

- Propietat de l'arxiu: CYPE Ingenieros S.A.
- Format: FIEBDC-3/2016
- Programa: Generador de preus de la construcció. CYPE Ingenieros, S.A.
- Data: 04/07/2024
- Divisa: EUR
- Costos indirectes: 3 %
- IVA: 21 %

## I Instal·lacions

### IC Calefacció, refrigeració, climatització i A.C.S.

#### ICN Unitats autònomes de climatització

**ICN100** U Unitat interior d'aire condicionat, de paret.
Unitat interior d'aire condicionat, de paret, sistema aire-aire multi-split, per a gas R-32, bomba de calor, gamma domèstica (RAC), alimentació monofàsica (230V/50Hz), model Diamond SRK20ZSX-WF "MITSUBISHI HEAVY INDUSTRIES", potència frigorífica nominal 2 kW (temperatura de bulb sec 27°C, temperatura de bulb humit 19°C), potència calorífica nominal 2,7 kW (temperatura de bulb sec 20°C), de 305x920x220 mm, pes 13 kg, nivell sonor (velocitat baixa) 19 dBA, amb filtre enzimàtic i filtre desodoritzant, adaptador amb comunicació via Wi-Fi per a control des d'un smartphone o tablet, control sense fil, amb programador setmanal, model Weekly Timer.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42mhi137ka | U | Unitat interior d'aire condicionat, de paret, sistema aire-aire multi-split, per a gas R-32, bomba de calor, gamma domèstica (RAC), alimentació monofàsica (230V/50Hz), model Diamond SRK20ZSX-WF "MITSUBISHI HEAVY INDUSTRIES", potència frigorífica nominal 2 kW (temperatura de bulb sec 27°C, temperatura de bulb humit 19°C), potència calorífica nominal 2,7 kW (temperatura de bulb sec 20°C), de 305x920x220 mm, pes 13 kg, nivell sonor (velocitat baixa) 19 dBA, amb filtre enzimàtic i filtre desodoritzant, adaptador amb comunicació via Wi-Fi per a control des d'un smartphone o tablet, control sense fil, amb programador setmanal, model Weekly Timer. (material) | 1 | 824 | 824.000 |
| mo005 | h | Oficial 1ª instal·lador de climatització. (mà d'obra) | 1.199 | 29.34 | 35.179 |
| mo104 | h | Ajudant instal·lador de climatització. (mà d'obra) | 1.199 | 25.25 | 30.275 |
| % | % | Costos directes complementaris | 2 % | 889.454 | 17.789 |
|  |  | Costos directes |  |  | 907.243 |

## Recursos

**mt42mhi137ka** U Unitat interior d'aire condicionat
Dades tècniques: Cost energètic 605.628 MJ; Emissió de CO2 41.429 kg
Residus:
- embalatge: re150101 Envasos de paper i cartró. (component de residu); rendiment 0.18 kg; Codi LER 15 01 01; Massa de l'element 1 kg; Volum 0.001333 m3
- embalatge: re170203 Plàstic. (component de residu); rendiment 0.09 kg; Codi LER 17 02 03; Massa de l'element 1 kg; Volum 0.001667 m3
