# Recuperador de calor i humitat aire-aire. Instal·lació en sostre

- Propietat de l'arxiu: CYPE Ingenieros S.A.
- Format: FIEBDC-3/2016
- Programa: Generador de preus de la construcció. CYPE Ingenieros, S.A.
- Data: 04/07/2024
- Divisa: EUR
- Costos indirectes: 3 %
- IVA: 21 %

## I Instal·lacions

### IC Calefacció, refrigeració, climatització i A.C.S.

#### ICR Sistemes de conducció d'aire

**ICR115** U Recuperador de calor i humitat aire-aire. Instal·lació en sostre.
Recuperador entàlpic aire-aire, model SAF150E7 "MITSUBISHI HEAVY INDUSTRIES", cabal d'aire a velocitat alta/mitja/baixa: 150/150/120 m³/h, consum elèctric 107 W, pressió sonora a velocitat alta/mitja/baixa: 29/29/21,5 dBA, dimensions 270x970x467 mm, pes 25 kg, pressió estàtica de l'aire a velocitat alta/mitja/baixa: 80/70/25 Pa, eficiència de recuperació calorífica a velocitat alta/mitja/baixa: 70/70/73%, eficiència de recuperació frigorífica a velocitat alta/mitja/baixa: 63/63/66%, alimentació monofàsica a 230 V. Instal·lació en sostre. Inclús elements per a suspensió del sostre.
Inclou: Replanteig. Col·locació i fixació. Connexionat i comprovació del seu correcte funcionament.
Criteri d'amidament de projecte: Nombre d'unitats previstes, segons documentació gràfica de Projecte.
Criteri de mesura d'obra: Es mesurarà el nombre d'unitats realment executades segons especificacions de Projecte.

| Codi | Ut | Descripció | Rendiment | Preu | Import |
|---|---|---|---|---|---|
| mt42mhi850a | U | Recuperador entàlpic aire-aire, model SAF150E7 "MITSUBISHI HEAVY INDUSTRIES", cabal d'aire a velocitat alta/mitja/baixa: 150/150/120 m³/h, consum elèctric 107 W, pressió sonora a velocitat alta/mitja/baixa: 29/29/21,5 dBA, dimensions 270x970x467 mm, pes 25 kg, pressió estàtica de l'aire a velocitat alta/mitja/baixa: 80/70/25 Pa, eficiència de recuperació calorífica a velocitat alta/mitja/baixa: 70/70/73%, eficiència de recuperació frigorífica a velocitat alta/mitja/baixa: 63/63/66%, alimentació monofàsica a 230 V. (material) | 1 | 1788 | 1788.000 |
| mt42www090 | U | Kit de suports per a suspensió del sostre, format per quatre varetes roscades d'acer galvanitzat, amb els seus tacs, rosques i volanderes corresponents. (material) | 1 | 22 | 22.000 |
| mo005 | h | Oficial 1ª instal·lador de climatització. (mà d'obra) | 0.719 | 29.34 | 21.095 |
| mo104 | h | Ajudant instal·lador de climatització. (mà d'obra) | 0.719 | 25.25 | 18.155 |
| % | % | Costos directes complementaris | 2 % | 1849.250 | 36.985 |
|  |  | Costos directes |  |  | 1886.235 |

## Recursos

**mt42mhi850a** U Recuperador entàlpic aire-aire
Dades tècniques: Cost energètic 1319.170 MJ; Emissió de CO2 46.247 kg
Residus:
- embalatge: re150101 Envasos de paper i cartró. (component de residu); rendiment 2.143 kg; Codi LER 15 01 01; Massa de l'element 1 kg; Volum 0.001333 m3
