# Mòdul hidrònic

- Propietat de l'arxiu: CYPE INGENIEROS, S.A.
- Format: FIEBDC-3/2002
- Divisa: EUR
- Costos indirectes: 3.00 %
- IVA: 21.00 %

## I Instal·lacions

### IB Sistemes de climatització

#### IBW Sistema VRF (Mitsubishi Heavy Industries)

**IBW375** U Mòdul hidrònic.
Mòdul hidrònic, sistema aire-aire multi-split amb cabal variable de refrigerant, model HMU140KXZE1 "MITSUBISHI HEAVY INDUSTRIES", per a connexió a unitat exterior d'aire condicionat, de la gamma KXZ o KXZX, per a gas R-410A, alimentació monofàsica (230V/50Hz), potència nominal en refrigeració 14 kW (temperatura de bulb sec de l'aire exterior 35°C, temperatura d'entrada de l'aigua 23°C, temperatura de sortida de l'aigua 18°C), potència nominal en calefacció 14 kW (temperatura de bulb sec de l'aire exterior 7°C, temperatura d'entrada de l'aigua 30°C, temperatura de sortida de l'aigua 35°C), dimensions (altura x amplada x profunditat) 860x550x400 mm, compost per caixa de control, bescanviador refrigerant-aigua, bomba de circulació d'aigua i vàlvula d'expansió electrònica.
Criteri de valoració econòmica: El preu no inclou la canalització ni el cablejat elèctric d'alimentació.
Inclou: Replanteig. Col·locació i fixació. Connexió a les línies frigorífiques. Connexió a la xarxa de conducció d'aigua. Connexió a la xarxa elèctrica. Posada en marxa.
Criteri d'amidament de projecte: Nombre d'unitats previstes, segons documentació gràfica de Projecte.
Criteri de mesura d'obra: Es mesurarà el nombre d'unitats realment executades segons especificacions de Projecte.

| Codi | Ut | Descripció | Rendiment | Preu | Import |
|---|---|---|---|---|---|
| mt42mhi090a | U | Mòdul hidrònic, sistema aire-aire multi-split amb cabal variable de refrigerant, model HMU140KXZE1 "MITSUBISHI HEAVY INDUSTRIES", per a connexió a unitat exterior d'aire condicionat, de la gamma KXZ o KXZX, per a gas R-410A, alimentació monofàsica (230V/50Hz), potència nominal en refrigeració 14 kW (temperatura de bulb sec de l'aire exterior 35°C, temperatura d'entrada de l'aigua 23°C, temperatura de sortida de l'aigua 18°C), potència nominal en calefacció 14 kW (temperatura de bulb sec de l'aire exterior 7°C, temperatura d'entrada de l'aigua 30°C, temperatura de sortida de l'aigua 35°C), dimensions (altura x amplada x profunditat) 860x550x400 mm, compost per caixa de control, bescanviador refrigerant-aigua, bomba de circulació d'aigua i vàlvula d'expansió electrònica. (material) | 1.000 | 4034.00 | 4034.00 |
| mo005 | h | Oficial 1ª instal·lador de climatització. (mà d'obra) | 1.287 | 30.63 | 39.42 |
| mo104 | h | Ajudant instal·lador de climatització. (mà d'obra) | 1.287 | 26.36 | 33.93 |
| % | % | Costos directes complementaris | 2 % | 4107.35 | 82.15 |
|  |  | Costos directes |  |  | 4189.50 |
